# Saneamiento e Impulsión en Bunlugar, Atis Tirma y Pasaje La Estación

- Propiedad del archivo: CYPE INGENIEROS, S.A.
- Formato: FIEBDC-3/2004
- Programa: ARQUIMEDES
- Tipo: presupuesto
- Comentario: Presupuesto
- Fecha de los precios: 21/06/2018
- Divisa: EUR
- Costes indirectos: 3 %
- Gastos generales: 13 %
- Beneficio industrial: 6 %
- Código: PRESUPUESTO_OSA_OCTUBRE_2019 (28/05/2018)
Importe: 56372.4

## CAP01 DEMOLICIONES (28/05/2018)
Importe: 378.93

**D01E0090** m² Demolición pavim. horm. masa 10 cm espesor medios mecánicos.
15.4 m² × 4.61 (4.75 con costes indirectos) = 73.15
Demolición de pavimento de hormigón en masa de hasta 10 cms. de espesor por medios mecánicos, incluso acopio de escombros junto al lugar de carga.

| Código | Ud | Descripción | Rendimiento | Precio | Importe |
|---|---|---|---|---|---|
| M01A0030 | h | Peón (mano de obra) | 0.1 | 13.89 | 1.39 |
| QAA0020 | h | Retroexcavadora 72 kW (maquinaria) | 0.1 | 32.21 | 3.22 |
|  |  | Total |  |  | 4.61 |

| Medición | Uds. | Largo | Ancho | Parcial |
|---|---|---|---|---|
| Calle Hermigua | 1 | 22.00 | 0.70 | 15.400 |
| Total |  |  |  | 15.4 |

**D01E0050** m² Demolición mecánica firmes asfálticos.
5.6 m² × 2.39 (2.46 con costes indirectos) = 13.78
Demolición mecánica de firmes asfálticos y carga de escombros sobre camión.

| Código | Ud | Descripción | Rendimiento | Precio | Importe |
|---|---|---|---|---|---|
| M01A0010 | h | Oficial primera (mano de obra) | 0.09 | 14.75 | 1.33 |
| QAA0020 | h | Retroexcavadora 72 kW | 0.033 | 32.21 | 1.06 |
|  |  | Total |  |  | 2.39 |

| Medición | Uds. | Largo | Ancho | Parcial |
|---|---|---|---|---|
| Cruce calzada | 1 | 8.00 | 0.70 | 5.600 |
| Total |  |  |  | 5.6 |

**D00Z00045** M². Fresado asfalto (5 cm) (03/04/2013)
80 M². × 3.54 (3.65 con costes indirectos) = 292.00
M². de fresado (5 cm) de firme de mezcla bituminosa en frio, sección completa o semicalzada, incluso acopio, limpieza de obra y carga sobre camión. Totalmente ejecutada.

| Código | Ud | Descripción | Rendimiento | Precio | Importe |
|---|---|---|---|---|---|
| Q04000035 | H.. | Maquina de fresado asfalto frio. (maquinaria; 13/04/2016) | 0.039 | 62 | 2.42 |
| M01A0030 | h | Peón | 0.039 | 13.89 | 0.54 |
| M01A0010 | h | Oficial primera | 0.02 | 14.75 | 0.30 |
| Q03D00015 | H.. | Dumper, mecanismo hidráulico descarga de 1.5Tm de carga (maquinaria; 13/04/2016) | 0.02 | 9 | 0.18 |
| %0.03 | % | Costes indirectos (03/04/2013) | 3 % | 3.44 | 0.10 |
|  |  | Total |  |  | 3.54 |

| Medición | Uds. | Largo | Ancho | Parcial |
|---|---|---|---|---|
|  | 1 | 10.00 | 8.00 | 80.000 |
| Total |  |  |  | 80 |

## CAP02 MOVIMIENTO DE TIERRAS (28/05/2018)
Importe: 1643.24

**D02A0010** m² Desbroce y limpieza medios mecánicos.
577 m² × 2.32 (2.39 con costes indirectos) = 1379.03
Desbroce y limpieza de terrenos con medios mecánicos, con carga sobre camión, sin transporte. La medición se hará sobre perfil.

| Código | Ud | Descripción | Rendimiento | Precio | Importe |
|---|---|---|---|---|---|
| M01A0030 | h | Peón | 0.03 | 13.89 | 0.42 |
| QAA0080 | h | Pala cargadora sobre cadenas, 186 kW, peso en orden de trabajo 20220 kg (maquinaria) | 0.03 | 63.26 | 1.90 |
|  |  | Total |  |  | 2.32 |

| Medición | Uds. | Largo | Ancho | Parcial |
|---|---|---|---|---|
|  | 1 | 550.00 | 1.00 | 550.000 |
| Caseta | 3 | 3.00 | 3.00 | 27.000 |
| Total |  |  |  | 577 |

**1112222** m3 Excavación mecánica a cielo abierto en roca, con retroexcavadora con martillo rompedor,
4.5 m3 × 30.09 (30.99 con costes indirectos) = 139.46
Excavación mecánica a cielo abierto en roca, con retroexcavadora con martillo rompedor, con extracción de tierras fuera de la excavación, carga sobre camión y transporte de escombros a vertedero autorizado hasta 10 kms

| Código | Ud | Descripción | Rendimiento | Precio | Importe |
|---|---|---|---|---|---|
| M01A0030 | h | Peón | 0.2 | 13.89 | 2.78 |
| QAB0030 | h | Camión basculante 15 t (maquinaria) | 0.1 | 33.36 | 3.34 |
| QAA0020 | h | Retroexcavadora 72 kW | 0.7 | 32.21 | 22.55 |
| QAG0020 | h | Martillo hidráulico 1480 kg (maquinaria) | 0.4 | 3.56 | 1.42 |
|  |  | Total |  |  | 30.09 |

| Medición | Uds. | Largo | Ancho | Alto | Parcial |
|---|---|---|---|---|---|
| Zona PR1 | 1 | 1.50 | 2.00 | 1.50 | 4.500 |
| Total |  |  |  |  | 4.5 |

**D02C0010** m³ Excav. en zanjas, pozos cualquier terreno, medios mecánicos
5.268 m³ × 14.39 (14.82 con costes indirectos) = 78.07
Excavación en zanjas, pozos o cimientos, en todo tipo de terreno, con medios mecánicos, refino y compactación del fondo de la excavación, incluso carga y transporte de material sobrante a vertedero autorizado.

| Código | Ud | Descripción | Rendimiento | Precio | Importe |
|---|---|---|---|---|---|
| M01A0030 | h | Peón | 0.1 | 13.89 | 1.39 |
| QAA0020 | h | Retroexcavadora 72 kW | 0.3 | 32.21 | 9.66 |
| QAB0030 | h | Camión basculante 15 t | 0.1 | 33.36 | 3.34 |
|  |  | Total |  |  | 14.39 |

| Medición | Uds. | Largo | Ancho | Alto | Parcial |
|---|---|---|---|---|---|
| EBAR | 1 | 1.40 | 1.40 | 2.10 | 4.116 |
| Caseta | 1 | 2.40 | 2.40 | 0.20 | 1.152 |
| Total |  |  |  |  | 5.268 |

**D37B0060** m³ Transporte residuos a instalac. autorizada 20 km.
4.116 m³ × 11.01 (11.34 con costes indirectos) = 46.68
Transporte de residuos a instalación autorizada de gestión de residuos (Consejería de Medio Ambiente), con camión de 15 t, con un recorrido hasta 20 km.

| Código | Ud | Descripción | Rendimiento | Precio | Importe |
|---|---|---|---|---|---|
| QAB0030 | h | Camión basculante 15 t | 0.33 | 33.36 | 11.01 |
|  |  | Total |  |  | 11.01 |

| Medición | Uds. | Largo | Ancho | Alto | Parcial |
|---|---|---|---|---|---|
| Pavimento hormigón c/ Hermigua | 1 | 22.00 | 0.70 | 0.10 |  |
| Subase | 1 | 8.00 | 0.70 | 0.60 |  |
| Calzada | 1 | 8.00 | 0.70 | 0.15 |  |
| Total |  |  |  |  | 4.116 |

## CAP03 SANEAMIENTO (28/05/2018)
Importe: 30643.22

**D04AB0070** m Tub. saneam. PEAD; D160 Condusan (T.P.P.)
250 m × 24.17 (24.9 con costes indirectos) = 6225.00
Tubería de saneamiento de polietileno de alta densidad, SN-8 (rigidez anular nominal 8 kN/m2), según UNE-EN 13476, Condusan (T.P.P. Tuberías y perfiles plásticos) o equivalente, de D 160 mm, compuesta de dos capas: una exterior en color negro y corrugada y una interior lisa y en color blanco, con junta elástica, enterrada en zanja, con p.p. de pequeño material, incluso excavación con extracción de tierras al borde, solera de arena de 10 cm de espesor, colocación de la tubería, relleno y compactación de la zanja con arena volcánica, carga y transporte de tierras a vertedero. Totalmente instalada y probada.

| Código | Ud | Descripción | Rendimiento | Precio | Importe |
|---|---|---|---|---|---|
| M01A0010 | h | Oficial primera | 0.2 | 14.75 | 2.95 |
| M01A0030 | h | Peón | 0.2 | 13.89 | 2.78 |
| E28EC0010 | m | Tubería saneam. PEAD SN8 D 160 mm, Condusan (T.P.P.) (material) | 1 | 5.55 | 5.55 |
| E01CA0020 | m³ | Arena seca (material) | 0.066 | 26.7 | 1.76 |
| A06B0010 | m³ | Excavación en zanjas y pozos. | 0.33 | 11.05 | 3.65 |
| A06C0010 | m³ | Relleno de zanjas con arena volcánica, compactado por capas de 30 cm de espesor al proctor modificado del 95 %, incluso extendido, refino y riego. | 0.28 | 21.31 | 5.97 |
| A06D0020 | m³ | Carga mecánica, transporte tierras vertedero, camión, máx. 10 km | 0.33 | 4.58 | 1.51 |
|  |  | Total |  |  | 24.17 |

**D04AB0090** m Tub. saneam. PEAD; D200 Condusan (T.P.P.)
437 m × 29.99 (30.89 con costes indirectos) = 13498.93
Tubería de saneamiento de polietileno de alta densidad, SN-8 (rigidez anular nominal 8 kN/m2), según UNE-EN 13476, Condusan (T.P.P. Tuberías y perfiles plásticos) o equivalente, de D 200 mm, compuesta de dos capas: una exterior en color negro y corrugada y una interior lisa y en color blanco, con junta elástica, enterrada en zanja, con p.p. de pequeño material, incluso excavación con extracción de tierras al borde, solera de arena de 10 cm de espesor, colocación de la tubería, relleno y compactación de la zanja con arena volcánica, carga y transporte de tierras a vertedero. Totalmente instalada y probada.

| Código | Ud | Descripción | Rendimiento | Precio | Importe |
|---|---|---|---|---|---|
| M01A0010 | h | Oficial primera | 0.2 | 14.75 | 2.95 |
| M01A0030 | h | Peón | 0.2 | 13.89 | 2.78 |
| E28EC0020 | m | Tubería saneam. PEAD SN8 D 200 mm, Condusan (T.P.P.) (material) | 1 | 8.58 | 8.58 |
| E01CA0020 | m³ | Arena seca | 0.07 | 26.7 | 1.87 |
| A06B0010 | m³ | Excavación en zanjas y pozos. | 0.42 | 11.05 | 4.64 |
| A06C0010 | m³ | Relleno de zanjas con arena volcánica. | 0.34 | 21.31 | 7.25 |
| A06D0020 | m³ | Carga mecánica, transporte tierras vertedero, camión, máx. 10 km | 0.42 | 4.58 | 1.92 |
|  |  | Total |  |  | 29.99 |

**D29BAB0270** m Tub. saneam. PE-100 AD, DN-63 mm, 16 atm., b. marrón, Tuplen
140 m × 13.06 (13.45 con costes indirectos) = 1883.00
Tubería de polietileno de alta densidad PE-100, UNE-EN 12201, banda marrón, PN-16, Tuplen o equivalente, de D=63 mm, en red de saneamiento, colocada en fondo de zanja, incluso p.p. de pequeño material, piezas especiales, incluso solera de arena de 15 cm de espesor, nivelación del tubo, incluido excavación y relleno de la zanja. Instalada y probada.

| Código | Ud | Descripción | Rendimiento | Precio | Importe |
|---|---|---|---|---|---|
| M01A0010 | h | Oficial primera | 0.055 | 14.75 | 0.81 |
| M01A0030 | h | Peón | 0.06 | 13.89 | 0.83 |
| E24BAB0100 | m | Tubería PE-100, A.D. PN 16 D=63mm Tuplen (material) | 1.05 | 5.89 | 6.18 |
| E01CA0020 | m³ | Arena seca | 0.09 | 26.7 | 2.40 |
| D02C0020 | m³ | Excav. manual en zanja terreno suelto. | 0.09 | 27.78 | 2.50 |
| A06C0020 | m³ | Relleno de zanjas y compactado con productos procedentes de las mismas. | 0.06 | 5.59 | 0.34 |
|  |  | Total |  |  | 13.06 |

**D04AB0110** m Tub. saneam. exter. PVC-U, D250 e=6,2 Terrain s/ excav. s/relleno
12 m × 60.14 (61.94 con costes indirectos) = 743.28
Tubería de saneamiento SN-4, de PVC-U, UNE-EN 1401-1, Terrain o equivalente, de D 250 mm y 6,2 mm de espesor, con junta elástica, enterrada en zanja, con p.p. de piezas especiales, incluso solera de arena de 10 cm de espesor sin incluir excavación y relleno posterior de la zanja. Totalmente instalada y probada, según C.T.E. DB HS-5 y UNE-ENV

| Código | Ud | Descripción | Rendimiento | Precio | Importe |
|---|---|---|---|---|---|
| M01A0010 | h | Oficial primera | 0.2 | 14.75 | 2.95 |
| M01A0030 | h | Peón | 0.2 | 13.89 | 2.78 |
| E28EB0290 | m | Tub. PVC-U saneam. D 250 mm j. elást. SN-4, Terrain (material) | 1 | 54.41 | 54.41 |
|  |  | Total |  |  | 60.14 |

| Medición | Uds. | Largo | Parcial |
|---|---|---|---|
| Cruce de calzada | 1 | 12.00 | 12.000 |
| Total |  |  | 12 |

**D04BA0050** ud Arqueta 50x50x50 horm. fck 15 N/mm² tapa fund. dúctil EJ-Norinco
7 ud × 183.76 (189.27 con costes indirectos) = 1324.89
Arqueta de registro de 50x50x50 cm de dimensiones interiores, constituída por paredes de hormigón en masa de fck=15 N/mm² de 12 cm de espesor, solera de hormigón en masa de fck=10 N/mm² de 10 cm de espesor, con aristas y rincones a media caña, y registro peatonal B-125 s/UNE EN 124, de fundición dúctil EJ-Norinco o equivalente, incluso excavación, relleno de trasdós con carga y transporte de tierras sobrantes a vertedero, encofrado y desencofrado, acometida y remate de tubos, según C.T.E. DB HS-5.

| Código | Ud | Descripción | Rendimiento | Precio | Importe |
|---|---|---|---|---|---|
| M01A0010 | h | Oficial primera | 3 | 14.75 | 44.25 |
| M01A0030 | h | Peón | 3 | 13.89 | 41.67 |
| A03A0030 | m³ | Hormigón en masa de fck= 15 N/mm² | 0.15 | 92.71 | 13.91 |
| A03A0010 | m³ | Hormigón en masa de fck= 10 N/mm² | 0.055 | 85.86 | 4.72 |
| A05AG0020 | m² | Encofrado y desencof. en paredes de arquetas, cámaras y sótanos. | 1 | 17.57 | 17.57 |
| E28BA0110 | ud | Tapa redonda y marco cuadrado Ø 350 mm, fundición dúctil, B-125, TC 500, EJ-NORINCO (material; 30/03/2017) | 1 | 54.12 | 54.12 |
| A06B0010 | m³ | Excavación en zanjas y pozos. | 0.53 | 11.05 | 5.86 |
| A06D0020 | m³ | Carga mecánica, transporte tierras vertedero, camión, máx. 10 km | 0.362 | 4.58 | 1.66 |
|  |  | Total |  |  | 183.76 |

**D04BA0080** ud
1 ud × 235.03 (242.08 con costes indirectos) = 242.08
Arqueta de registro de 60x60x60 cm de dimensiones interiores, constituída por paredes de hormigón en masa de fck=15 N/mm² de 12 cm de espesor, solera de hormigón de fck=10 N/mm² de 10 cm de espesor, con aristas y rincones a media caña, y registro peatonal B-125 s/UNE EN 124, de fundición dúctil EJ-Norinco o equivalente, incluso excavación, relleno de trasdós con carga y transporte de tierras sobrantes a vertedero, encofrado y desencofrado, acometida y remate de tubos, según C.T.E. DB HS-5.

| Código | Ud | Descripción | Rendimiento | Precio | Importe |
|---|---|---|---|---|---|
| M01A0010 | h | Oficial primera | 3 | 14.75 | 44.25 |
| M01A0030 | h | Peón | 3 | 13.89 | 41.67 |
| A03A0030 | m³ | Hormigón en masa de fck= 15 N/mm² | 0.17 | 92.71 | 15.76 |
| A03A0010 | m³ | Hormigón en masa de fck= 10 N/mm² | 0.071 | 85.86 | 6.10 |
| A05AG0020 | m² | Encofrado y desencof. en paredes de arquetas, cámaras y sótanos. | 1.44 | 17.57 | 25.30 |
| E28BA0070 | ud | Tapa cuadrada 500x500 mm, fundición dúctil B-125, QUATTRO 600, EJ-NORINCO (material; 30/03/2017) | 1 | 91.26 | 91.26 |
| A06B0010 | m³ | Excavación en zanjas y pozos. | 0.75 | 11.05 | 8.29 |
| A06D0020 | m³ | Carga mecánica, transporte tierras vertedero, camión, máx. 10 km | 0.524 | 4.58 | 2.40 |
|  |  | Total |  |  | 235.03 |

**D04CA0010** ud Pozo registro circular D=1,00 m horm., parte fija (sup e inf), tapa fund. dúctil EJ-Norinco
12 ud × 530.83 (546.75 con costes indirectos) = 6561.00
Pozo de registro circular (parte fija), prefabricado de hormigón armado, de diámetro interior 1,00 m, con marcado CE s/UNE-EN 1917 y UNE 127917, formado por pieza inferior constituída por base de pozo de 1000x700 mm (Dxh) y pieza superior constituída por cono de 1000/625x1000 mm (D inf/sup x h), incluso pates montados en fábrica, registro reforzado D 400, s/UNE EN 124, de fundición dúctil EJ-Norinco o equivalente, de D=600 mm, juntas de estanqueidad o material de sellado, conexión a conducciones, incluso excavación precisa, relleno de trasdós con carga y transporte de tierras sobrantes a vertedero, totalmente terminado, según C.T.E. DB HS-5.

| Código | Ud | Descripción | Rendimiento | Precio | Importe |
|---|---|---|---|---|---|
| M01A0010 | h | Oficial primera | 0.5 | 14.75 | 7.38 |
| M01A0030 | h | Peón | 0.5 | 13.89 | 6.95 |
| QAC0010 | h | Camión grúa 20 t (maquinaria) | 0.45 | 32.74 | 14.73 |
| E28BC0110 | ud | Tapa redonda articulada y marco octogonal p/ calzada, ø 600 mm, fund dúctil, D-400, TWINO SR, EJ-NORINCO (material) | 1 | 153.73 | 153.73 |
| E28AC0010 | ud | Base de pozo 1000x700 (Dxh) mm (material) | 1 | 205.8 | 205.80 |
| E28AC0020 | ud | Cono de pozo 1000/625x1000 (Dxh) e=120 mm i/pates (material) | 1 | 90.83 | 90.83 |
| E28AD0020 | ud | Junta de goma D=1000 mm para pozos de registro para unión entre dos piezas. (material) | 1 | 6.78 | 6.78 |
| A06B0010 | m³ | Excavación en zanjas y pozos. | 2.64 | 11.05 | 29.17 |
| A06D0020 | m³ | Carga mecánica, transporte tierras vertedero, camión, máx. 10 km | 1.46 | 4.58 | 6.69 |
| A06C0030 | m³ | Relleno localizado con material de excavación. | 1.18 | 7.43 | 8.77 |
|  |  | Total |  |  | 530.83 |

| Medición | Uds. | Parcial |
|---|---|---|
| Pozos del 1 al 11 | 11 | 11.000 |
| Pozo de Resalte | 1 | 1.000 |
| Total |  | 12 |

**D04CA0020** m Pozo registro circular D=1,00 m horm., parte variable (central)
1 m × 160.23 (165.04 con costes indirectos) = 165.04
Pozo de registro circular (parte variable), prefabricado de hormigón armado, de diámetro interior 1,00 m, con marcado CE s/UNE-EN 1917 y UNE 127917, formado por anillos 1000/1200 mm (Dxh), incluso pates montados en fábrica, juntas de estanqueidad o material de sellado, incluso excavación precisa, relleno de trasdós con carga y transporte de tierras sobrantes a vertedero, totalmente terminado, según C.T.E. DB HS-5.

| Código | Ud | Descripción | Rendimiento | Precio | Importe |
|---|---|---|---|---|---|
| M01A0030 | h | Peón | 0.3 | 13.89 | 4.17 |
| M01A0010 | h | Oficial primera | 0.3 | 14.75 | 4.43 |
| QAC0010 | h | Camión grúa 20 t | 0.2 | 32.74 | 6.55 |
| E28AC0030 | ud | Anillo de pozo 1000/1200 (Dxh) e=120 mm i/pates (material) | 0.833 | 124.71 | 103.88 |
| E28AD0020 | ud | Junta de goma D=1000 mm | 0.833 | 6.78 | 5.65 |
| A06B0010 | m³ | Excavación en zanjas y pozos. | 2.11 | 11.05 | 23.32 |
| A06D0020 | m³ | Carga mecánica, transporte tierras vertedero, camión, máx. 10 km | 1.21 | 4.58 | 5.54 |
| A06C0030 | m³ | Relleno localizado con material de excavación. | 0.9 | 7.43 | 6.69 |
|  |  | Total |  |  | 160.23 |

| Medición | Uds. | Parcial |
|---|---|---|
| Pozo de resalto | 1 | 1.000 |
| Total |  | 1 |

## CAP04 ALBAÑILERÍA (28/05/2018)
Importe: 3637.84

**D03A0025** m³ Hormigón masa limpieza HL-150/B/20 árido reciclado
2.8 m³ × 130.77 (134.69 con costes indirectos) = 377.13
Hormigón en masa de limpieza y nivelación, con hormigón HL-150/B/20 con árido reciclado (60-100%), de 10 cm de espesor medio, en base de cimentaciones, incluso puesta en obra, curado y nivelación de la superficie. Según C.T.E. DB SE y DB SE-C.

| Código | Ud | Descripción | Rendimiento | Precio | Importe |
|---|---|---|---|---|---|
| M01A0030 | h | Peón | 3.2 | 13.89 | 44.45 |
| E01HFB0020 | m³ | Horm prep HNE-15/B/20 árido reciclado, mas de 6 m3 30 km planta (material) | 1 | 86.29 | 86.29 |
| E01E0010 | m³ | Agua (material) | 0.015 | 1.84 | 0.03 |
|  |  | Total |  |  | 130.77 |

| Medición | Uds. | Largo | Ancho | Alto | Parcial |
|---|---|---|---|---|---|
| Cruce calzada | 1 | 8.00 | 0.70 | 0.50 | 2.800 |
| Total |  |  |  |  | 2.8 |

**D03A0030** m² Solera hormigón masa HM-20/B/20/I, e=10 cm
19.32 m² × 12.87 (13.26 con costes indirectos) = 256.18
Solera de hormigón en masa de 10 cm de espesor con hormigón de HM-20/B/20/I, incluso elaboración, vertido, vibrado, nivelación y curado.

| Código | Ud | Descripción | Rendimiento | Precio | Importe |
|---|---|---|---|---|---|
| M01A0010 | h | Oficial primera | 0.08 | 14.75 | 1.18 |
| M01A0030 | h | Peón | 0.16 | 13.89 | 2.22 |
| E01HCA0010 | m³ | Horm prep HM-20/B/20/I (material) | 0.11 | 80.57 | 8.86 |
| QBA0010 | h | Vibrador eléctrico (maquinaria) | 0.09 | 6.46 | 0.58 |
| E01E0010 | m³ | Agua | 0.015 | 1.84 | 0.03 |
|  |  | Total |  |  | 12.87 |

| Medición | Uds. | Largo | Ancho | Parcial |
|---|---|---|---|---|
| Base y tapa EBAR | 2 | 1.40 | 1.40 | 3.920 |
| Prolongación c/ Hermigua | 1 | 22.00 | 0.70 | 15.400 |
| Total |  |  |  | 19.32 |

**D03A0010** m² Hormigón masa limpieza fck 15 N/mm², e=10 cm
5.76 m² × 11.52 (11.87 con costes indirectos) = 68.37
Hormigón en masa de limpieza y nivelación, con hormigón de fck=15 N/mm², de 10 cm de espesor medio, en base de cimentaciones, incluso elaboración, puesta en obra, curado y nivelación de la superficie. Según C.T.E. DB SE y DB SE-C.

| Código | Ud | Descripción | Rendimiento | Precio | Importe |
|---|---|---|---|---|---|
| M01A0030 | h | Peón | 0.16 | 13.89 | 2.22 |
| A03A0030 | m³ | Hormigón en masa de fck= 15 N/mm² | 0.1 | 92.71 | 9.27 |
| E01E0010 | m³ | Agua | 0.015 | 1.84 | 0.03 |
|  |  | Total |  |  | 11.52 |

| Medición | Uds. | Largo | Ancho | Parcial |
|---|---|---|---|---|
|  | 1 | 2.40 | 2.40 | 5.760 |
| Total |  |  |  | 5.76 |

**D03F0010** m³ Horm.armado losas cimentac. HA-25/B/20/I, B500S.
0.576 m³ × 172.47 (177.64 con costes indirectos) = 102.32
Hormigón armado en losas de cimentación, HA-25/B/20/I, armado con 50 kg/m³ de acero B 500 S, incluso elaboración, colocación de las armaduras, separadores, vertido, vibrado y curado, s/EHE-08 y C.T.E. DB SE y DB SE-C.

| Código | Ud | Descripción | Rendimiento | Precio | Importe |
|---|---|---|---|---|---|
| M01A0010 | h | Oficial primera | 0.5 | 14.75 | 7.38 |
| M01A0030 | h | Peón | 0.5 | 13.89 | 6.95 |
| E01HCB0030 | m³ | Horm prep HA-25/B/20/I (material; 28/03/2009) | 1.02 | 84.8 | 86.50 |
| A04A0020 | kg | Acero corrugado B 500 S, elaborado y colocado. | 50 | 1.38 | 69.00 |
| QBA0010 | h | Vibrador eléctrico | 0.25 | 6.46 | 1.62 |
| E01E0010 | m³ | Agua | 0.02 | 1.84 | 0.04 |
| E13DA0140 | ud | Separ fibrocemento r 20-25-30 mm uso universal (material) | 7 | 0.14 | 0.98 |
|  |  | Total |  |  | 172.47 |

| Medición | Uds. | Largo | Ancho | Alto | Parcial |
|---|---|---|---|---|---|
|  | 1 | 2.40 | 2.40 | 0.10 | 0.576 |
| Total |  |  |  |  | 0.576 |

**D07AA0020** m² Fábrica bl.hueco sencillo 20x25x50 cm
16.3 m² × 26.64 (27.44 con costes indirectos) = 447.27
Fábrica de bloques huecos de hormigón vibrado de 20 cm de espesor (20x25x50), con marcado CE, según UNE-EN 771-3, recibidos con mortero industrial M 2,5, con marcado CE s/UNE-EN 998-2, incluso, aplomado, nivelado, replanteo humedecido del bloque, grapas metálicas de unión a la estructura, ejecución de jambas y encuentros y parte proporcional de refuerzo con armaduras de acero B 400 S en esquinas y cruces.

| Código | Ud | Descripción | Rendimiento | Precio | Importe |
|---|---|---|---|---|---|
| M01A0010 | h | Oficial primera | 0.4 | 14.75 | 5.90 |
| M01A0030 | h | Peón | 0.4 | 13.89 | 5.56 |
| E10AB0020 | ud | Bloque de hormigón de áridos de picón 20x25x50 cm, CE cat. I / II (material) | 8.4 | 1.36 | 11.42 |
| A02A0120 | m³ | Mortero industrial M 2,5 (28/04/2010) | 0.02 | 172.02 | 3.44 |
| E10CB0010 | m | Fleje metálico perforado. (material) | 0.5 | 0.16 | 0.08 |
| A04A0010 | kg | Acero corrugado B 400 S, elaborado y colocado. | 0.15 | 1.37 | 0.21 |
| E31CD0030 | ud | Andamio para interiores verticales. (material) | 0.001 | 27.05 | 0.03 |
|  |  | Total |  |  | 26.64 |

| Medición | Uds. | Largo | Alto | Parcial |
|---|---|---|---|---|
|  | 2 | 2.40 | 2.25 | 10.800 |
|  | 2 | 2.00 | 2.25 | 9.000 |
| Descontar huecos | -3 | 1.00 | 0.50 | -1.500 |
|  | -1 | 1.00 | 2.00 | -2.000 |
| Subtotal: . |  |  |  | 16.300 |
| Total |  |  |  | 16.3 |

**D05DA0010** m² Forj.aliger.20+5cm HA-25/B/20/I, cuantía acero negativos 3,64 kg/m²
5.76 m² × 64.24 (66.17 con costes indirectos) = 381.14
Forjado de 20+5 cm de espesor, con hormigón HA-25/B/20/I, aligerado con bovedillas de hormigón vibrado y realizado con semiviguetas colocadas cada 70 cm y una cuantía media de 3,64 kg/m² de acero B500S en negativos. Incluso colocación de encofrado, viguetas, bovedillas, armadura en arranque de viguetas, malla de reparto, hormigonado, vibrado, separadores, curado y desencofrado, s/EHE-08 y C.T.E. DB SE y DB SE-AE.

| Código | Ud | Descripción | Rendimiento | Precio | Importe |
|---|---|---|---|---|---|
| M01A0010 | h | Oficial primera | 0.262 | 14.75 | 3.86 |
| M01A0030 | h | Peón | 0.262 | 13.89 | 3.64 |
| E13AA0040 | m | Semivigu horm arm L=3,50-4,00 m h=20 cm (material) | 1.39 | 8.29 | 11.52 |
| E13ABA0070 | ud | Bovedilla hormigón vibrado 70x25x20 cm (ancho x profundidad x altura) con marcado CE s/UNE-EN 15037-2+A1. (material) | 5.55 | 1.54 | 8.55 |
| E01HCB0030 | m³ | Horm prep HA-25/B/20/I | 0.1 | 84.8 | 8.48 |
| A04A0020 | kg | Acero corrugado B 500 S, elaborado y colocado. | 3.636 | 1.38 | 5.02 |
| E01E0010 | m³ | Agua | 0.05 | 1.84 | 0.09 |
| A05AE0010 | m² | Encofrado y desencofrado forjado unidireccional. | 1 | 20.61 | 20.61 |
| QBA0010 | h | Vibrador eléctrico | 0.08 | 6.46 | 0.52 |
| E01AB0020 | m² | Malla electros. cuadrícula 15x30 cm, ø 5-5 mm (material) | 1 | 1.31 | 1.31 |
| E13DA0030 | ud | Separ. plást. arm. horiz. D=0-30 r 30 mm (material) | 4 | 0.16 | 0.64 |
|  |  | Total |  |  | 64.24 |

| Medición | Uds. | Largo | Ancho | Parcial |
|---|---|---|---|---|
|  | 1 | 2.40 | 2.40 | 5.760 |
| Total |  |  |  | 5.76 |

**D07I0030** m Dintel horm armado 12x20 HA-25/P/16/I 2D12
4.2 m × 31.16 (32.09 con costes indirectos) = 134.78
Dintel de hormigón armado de 12x20 cm, con hormigón HA-25/P/16/I, armado con 2 D 12, incluso separadores, encofrado y desencofrado, vertido, vibrado y curado.

| Código | Ud | Descripción | Rendimiento | Precio | Importe |
|---|---|---|---|---|---|
| M01A0010 | h | Oficial primera | 0.62 | 14.75 | 9.15 |
| M01A0030 | h | Peón | 0.51 | 13.89 | 7.08 |
| A03A0080 | m³ | Hormigón en masa HM-25/P/16/I | 0.024 | 109.74 | 2.63 |
| A04A0010 | kg | Acero corrugado B 400 S, elaborado y colocado. | 1.8 | 1.37 | 2.47 |
| A05AG0040 | m² | Encofrado y desencofrado dinteles (01/10/2013) | 0.52 | 16.8 | 8.74 |
| QBA0010 | h | Vibrador eléctrico | 0.07 | 6.46 | 0.45 |
| E13DA0030 | ud | Separ. plást. arm. horiz. D=0-30 r 30 mm | 4 | 0.16 | 0.64 |
|  |  | Total |  |  | 31.16 |

| Medición | Uds. | Largo | Parcial |
|---|---|---|---|
|  | 3 | 1.40 | 4.200 |
| Total |  |  | 4.2 |

**D08BA0070** m² Faldón cubiert teja cerám. plana 11 TL, 46,6x26 cm, La Escandella
5.8 m² × 33.38 (34.38 con costes indirectos) = 199.40
Faldón cubierta de teja cerámica plana 11 TL, roja, 46,6x26 cm, La Escandella o equivalente, recibida con mortero de cemento 1:6, sobre paramentos preparados, incluso replanteo, cortes, limpieza y regado de la superficie, formación de cumbreras, aleros y limatesas, s/NTE QTT.

| Código | Ud | Descripción | Rendimiento | Precio | Importe |
|---|---|---|---|---|---|
| M01A0010 | h | Oficial primera | 0.57 | 14.75 | 8.41 |
| M01A0030 | h | Peón | 0.57 | 13.89 | 7.92 |
| E11CB0050 | ud | Teja cerámica plana 11 TL, roja, 46,6x26 cm, La Escandella (material; 04/03/2011) | 10.5 | 1.07 | 11.24 |
| E11CD0160 | ud | Cumbrera p/teja cerámica plana 11 TL, La Escandella (material; 29/05/2012) | 0.2 | 4.1 | 0.82 |
| E11CD0170 | ud | Remate lateral p/teja cerámica plana 11 TL, La Escandella (material; 29/05/2012) | 0.5 | 4.1 | 2.05 |
| A02A0040 | m³ | Mortero 1:6 de cemento | 0.03 | 97.85 | 2.94 |
|  |  | Total |  |  | 33.38 |

| Medición | Uds. | Largo | Ancho | Parcial |
|---|---|---|---|---|
|  | 2 | 0.50 | 3.40 | 3.400 |
|  | 2 | 0.50 | 2.40 | 2.400 |
| Total |  |  |  | 5.8 |

**D07L0010** m² Enfosc maestread fratasado vert inter.acabd mort 1:5
16.3 m² × 19.21 (19.79 con costes indirectos) = 322.58
Enfoscado maestreado fratasado en paramentos verticales interiores con mortero 1:5 de cemento y arena, acabado con mortero de cemento y arena fina, incluso p.p. de malla en juntas de fábrica y estructura, remate de huecos y aristas, limpieza y humedecido del soporte.

| Código | Ud | Descripción | Rendimiento | Precio | Importe |
|---|---|---|---|---|---|
| M01A0010 | h | Oficial primera | 0.57 | 14.75 | 8.41 |
| M01A0030 | h | Peón | 0.57 | 13.89 | 7.92 |
| A02A0030 | m³ | Mortero 1:5 de cemento | 0.015 | 104.34 | 1.57 |
| A02D0030 | m³ | Mortero bastardo 1:2:10, cemento, cal y arena fina | 0.005 | 132.1 | 0.66 |
| E37KB0030 | m² | Malla fibra vidrio impregnada PVC, 10x10 mm (precio medio) (material) | 0.2 | 3.03 | 0.61 |
| E31CD0030 | ud | Andamio para interiores verticales. | 0.001 | 27.05 | 0.03 |
| E01E0010 | m³ | Agua | 0.005 | 1.84 | 0.01 |
|  |  | Total |  |  | 19.21 |

| Medición | Uds. | Largo | Alto | Parcial |
|---|---|---|---|---|
|  | 2 | 2.40 | 2.25 | 10.800 |
|  | 2 | 2.00 | 2.25 | 9.000 |
| Descontar huecos | -3 | 1.00 | 0.50 | -1.500 |
|  | -1 | 1.00 | 2.00 | -2.000 |
| Subtotal: . |  |  |  | 16.300 |
| Total |  |  |  | 16.3 |

**D07L0030** m² Enfosc maestread fratasado vert exter.acabd mort 1:5
16.3 m² × 20.61 (21.23 con costes indirectos) = 346.05
Enfoscado maestreado fratasado en paramentos verticales exteriores, con mortero 1:5 de cemento y arena, acabado con mortero de cemento y arena fina, incluso p.p. de malla en unión de fábrica y estructura, remate de huecos y aristas, limpieza y humedecido del soporte.

| Código | Ud | Descripción | Rendimiento | Precio | Importe |
|---|---|---|---|---|---|
| M01A0010 | h | Oficial primera | 0.62 | 14.75 | 9.15 |
| M01A0030 | h | Peón | 0.62 | 13.89 | 8.61 |
| A02A0030 | m³ | Mortero 1:5 de cemento | 0.015 | 104.34 | 1.57 |
| A02D0030 | m³ | Mortero bastardo 1:2:10, cemento, cal y arena fina | 0.005 | 132.1 | 0.66 |
| E37KB0030 | m² | Malla fibra vidrio impregnada PVC, 10x10 mm (precio medio) | 0.2 | 3.03 | 0.61 |
| E01E0010 | m³ | Agua | 0.005 | 1.84 | 0.01 |
|  |  | Total |  |  | 20.61 |

| Medición | Uds. | Largo | Alto | Parcial |
|---|---|---|---|---|
|  | 2 | 2.40 | 2.25 | 10.800 |
|  | 2 | 2.00 | 2.25 | 9.000 |
| Descontar huecos | -3 | 1.00 | 0.50 | -1.500 |
|  | -1 | 1.00 | 2.00 | -2.000 |
| Subtotal: . |  |  |  | 16.300 |
| Total |  |  |  | 16.3 |

**D07L0060** m² Enfosc maestread fratasado horiz inter.acabd mort 1:5
5.76 m² × 18.61 (19.17 con costes indirectos) = 110.42
Enfoscado maestreado fratasado en paramentos horizontales interiores, con mortero 1:5 de cemento y arena, acabado con mortero de cemento y arena fina, incluso remate de huecos y aristas, limpieza y humedecido del soporte.

| Código | Ud | Descripción | Rendimiento | Precio | Importe |
|---|---|---|---|---|---|
| M01A0010 | h | Oficial primera | 0.57 | 14.75 | 8.41 |
| M01A0030 | h | Peón | 0.57 | 13.89 | 7.92 |
| A02A0030 | m³ | Mortero 1:5 de cemento | 0.015 | 104.34 | 1.57 |
| A02D0030 | m³ | Mortero bastardo 1:2:10, cemento, cal y arena fina | 0.005 | 132.1 | 0.66 |
| E31CD0020 | ud | Andamio para interiores horizontales. (material) | 0.001 | 36.06 | 0.04 |
| E01E0010 | m³ | Agua | 0.005 | 1.84 | 0.01 |
|  |  | Total |  |  | 18.61 |

| Medición | Uds. | Largo | Ancho | Parcial |
|---|---|---|---|---|
|  | 1 | 2.40 | 2.40 | 5.760 |
| Total |  |  |  | 5.76 |

**D09D0010** m² Impermeabilizante elástico horizontal, IMPERFLEX TRANSITABLE
4 m² × 11.8 (12.15 con costes indirectos) = 48.60
Impermeabilizante elástico acrilico fotoreticulable horizontal, IMPERFLEX TRANSITABLE o equivalente, para problemas de estanqueidad en exteriores (especialmente indicado para terrazas, tejados y azoteas transitables), varios colores, aplicado a brocha o rodillo, a tres manos, incluso limpieza del soporte.

| Código | Ud | Descripción | Rendimiento | Precio | Importe |
|---|---|---|---|---|---|
| M01B0090 | h | Oficial pintor (mano de obra) | 0.235 | 14.75 | 3.47 |
| M01B0100 | h | Ayudante pintor (mano de obra) | 0.235 | 14.01 | 3.29 |
| E35GC0010 | l | Impermeabilizante elástico horizontal, IMPERFLEX TRANSITABLE (material) | 0.86 | 5.86 | 5.04 |
|  |  | Total |  |  | 11.8 |

| Medición | Uds. | Largo | Ancho | Parcial |
|---|---|---|---|---|
|  | 1 | 2.00 | 2.00 | 4.000 |
| Total |  |  |  | 4 |

**D28BA0020** m² Pintura látex acrovinílica mate, int/ext, Unikap, PALCANARIAS (28/03/2014)
19.8 m² × 4.91 (5.06 con costes indirectos) = 100.19
Pintura plástica monocapa a base de resina vinílica, para interior y exterior, resistente y estable a la luz, Unikap de PALCANARIAS o equivalente, i/imprimación, lijado y empaste, acabado a 2 manos, colores.

| Código | Ud | Descripción | Rendimiento | Precio | Importe |
|---|---|---|---|---|---|
| M01B0090 | h | Oficial pintor | 0.08 | 14.75 | 1.18 |
| M01B0100 | h | Ayudante pintor | 0.08 | 14.01 | 1.12 |
| E35AB0160 | l | Pintura plástica monocapa, vinílica colores p/int./ext. Unikap (material; 28/03/2014) | 0.33 | 7.92 | 2.61 |
|  |  | Total |  |  | 4.91 |

| Medición | Uds. | Largo | Alto | Parcial |
|---|---|---|---|---|
|  | 2 | 2.40 | 2.25 | 10.800 |
|  | 2 | 2.00 | 2.25 | 9.000 |
| Subtotal: . |  |  |  | 19.800 |
| Total |  |  |  | 19.8 |

**D11G0010** m² Pavim terrazo interior micrograno 33x33 cm
4 m² × 42.48 (43.75 con costes indirectos) = 175.00
Pavimento de terrazo interior micrograno de 33x33 cm, recibido con adhesivo cementoso, con marcado CE según UNE-EN 12004, incluso rejuntado con mortero preparado flexible, pulido mecánico y abrillantado.

| Código | Ud | Descripción | Rendimiento | Precio | Importe |
|---|---|---|---|---|---|
| M01A0010 | h | Oficial primera | 0.55 | 14.75 | 8.11 |
| M01A0030 | h | Peón | 0.35 | 13.89 | 4.86 |
| E33C0010 | m² | Baldosa de terrazo interior micrograno 33x33x3 cm, con marcado CE (material; 09/02/2015) | 1.05 | 14.32 | 15.04 |
| E01FA0140 | kg | Adhesivo cementoso C 2TE S1, gris, p/rev y pav int/ext, PEGOLAND FLEX (material) | 4 | 0.62 | 2.48 |
| E01FB0090 | kg | Mortero de rejuntado cementoso mejorado, CG 2, color, juntas 2-15 mm, MORCEMCOLOR JUNTA UNIVERSAL (material) | 0.36 | 0.8 | 0.29 |
| A08A0010 | m² | Pulido y abrillantado granito artificial. | 1 | 11.7 | 11.70 |
| E01E0010 | m³ | Agua | 0.001 | 1.84 | 0.00 |
|  |  | Total |  |  | 42.48 |

| Medición | Uds. | Largo | Ancho | Parcial |
|---|---|---|---|---|
|  | 1 | 2.00 | 2.00 | 4.000 |
| Total |  |  |  | 4 |

**firme_asfaltico** m² Firme asfált. caliente, en calzadas ECR-1+G-20+DD-12 (22/08/2018)
5.6 m² × 26.15 (26.93 con costes indirectos) = 150.81
Firme asfáltico, en calzadas, constituído por riego de imprimación ECR-1 (1,2kg/m²), mezcla asfaltica en caliente AC-22 base G de e=10cm, riego de adherencia con emulsion ECR-1 (0,6kg/m²) y capa de rodadura con mezcla asfaltica en caliente, tipo S-12 de e= 5cm.

| Código | Ud | Descripción | Rendimiento | Precio | Importe |
|---|---|---|---|---|---|
| A09B0010 | m² | Riego de imprimación con emulsión ECR-1 (1,2 kg/m²) | 1 | 1.38 | 1.38 |
| A09C0020 | t | Mezcla asfáltica en caliente, AC 22 base G (antiguo G-20) | 0.236 | 65.41 | 15.44 |
| A09B0020 | m² | Riego de adherencia con emulsión ECR-1 (0,6 kg/m²) | 1 | 0.88 | 0.88 |
| A09C0030 | t | Mezcla asfáltica en caliente, AC 16 surf D (antiguo D-12) | 0.12 | 70.45 | 8.45 |
|  |  | Total |  |  | 26.15 |

| Medición | Uds. | Largo | Ancho | Parcial |
|---|---|---|---|---|
|  | 1 | 8.00 | 0.70 | 5.600 |
| Total |  |  |  | 5.6 |

**D29FD0080** m² Capa de rodadura de calzada, AC 16 surf D (antiguo D-12) e=3 cm
80 m² × 5.07 (5.22 con costes indirectos) = 417.60
Capa de rodadura de calzada, de 3 cm de espesor, realizada con mezcla asfáltica en caliente tipo hormigón bituminoso, densa, AC 16 surf D (antiguo D-12), con marcado CE según UNE-EN 13108-1, puesta en obra, extendida y compactada. Densidad 2,4 t/m³

| Código | Ud | Descripción | Rendimiento | Precio | Importe |
|---|---|---|---|---|---|
| A09C0030 | t | Mezcla asfáltica en caliente, AC 16 surf D (antiguo D-12) | 0.072 | 70.45 | 5.07 |
|  |  | Total |  |  | 5.07 |

| Medición | Uds. | Largo | Ancho | Parcial |
|---|---|---|---|---|
| Zona de fresado | 1 | 10.00 | 8.00 | 80.000 |
| Total |  |  |  | 80 |

## CAP05 INSTALACIONES (28/05/2018)
Importe: 11195.19

**Estacion_bombeo** ud Estación de bombeo de aguas residuales
1 ud × 10869.12 (11195.19 con costes indirectos) = 11195.19
Estación de bombeo de aguas residuales, de especificaciones según memoria y DF, compuesta por Grupo automático de elevación de aguas residuales, de 1760 mm de altura total, formado por: dos bombas de 2.2 kw de funcionamiento alternativo, 3 interruptores de nivel con 10 m de cable, dos válvulas de retención a bola( antiretorno), 2 válvulas de cierre, boca de registro de Ø 750 mm, tubería de entrada de pvc de Ø 150 mm, toma de ventilacion de Ø 32 mm, toma de impulsión de Ø 63 mm, toma para la salida de cables de bombas de Ø 32 mm, toma para la salida de cables de sondas de Ø 20 mm, volumen total 1.200 litros, volumen útil 1.060 litros y kit de descarga

| Código | Ud | Descripción | Rendimiento | Precio | Importe |
|---|---|---|---|---|---|
| M01B0070 | h | Oficial electricista (mano de obra) | 1.49 | 14.75 | 21.98 |
| M01B0050 | h | Oficial fontanero (mano de obra) | 1.49 | 14.75 | 21.98 |
| M01B0060 | h | Ayudante fontanero (mano de obra) | 1.845 | 14.01 | 25.85 |
| EBAR | ud | EBAR (material) | 1 | 4321.73 | 4321.73 |
| BOMBA_trituradora | ud | BOMBA trituradora (material) | 2 | 1708 | 3416.00 |
| CUADRO | ud | CUADRO ELECTRICO de maniobra (material) | 1 | 3030 | 3030.00 |
| hor | m3 | Horm prep HM-20/B/20/I (material) | 0.392 | 80.57 | 31.58 |
|  |  | Total |  |  | 10869.12 |

## CAP06 ELECTRICIDAD (25/06/2018)
Importe: 4650.69

**D29JAA0010** m Canalización enterrada B.T. PVC rígido, 1 D 63 mm
15 m × 10.22 (10.53 con costes indirectos) = 157.95
Canalización enterrada de 1 tubo de PVC rígido D 63 mm, para distribución de líneas eléctricas de B.T., Canaldur o equivalente, incluso alambre guía colocado y protección con hormigón, s/RBT-02.

| Código | Ud | Descripción | Rendimiento | Precio | Importe |
|---|---|---|---|---|---|
| M01A0010 | h | Oficial primera | 0.1 | 14.75 | 1.48 |
| M01A0030 | h | Peón | 0.2 | 13.89 | 2.78 |
| E22CAE0090 | m | Tubo PVC rígido D 63 mm G.P. 7 Canaldur (material) | 1 | 3.17 | 3.17 |
| E22CAF0010 | m | Alambre guía 2 mm galvanizado (material) | 1 | 0.21 | 0.21 |
| A03A0010 | m³ | Hormigón en masa de fck= 10 N/mm² | 0.03 | 85.86 | 2.58 |
|  |  | Total |  |  | 10.22 |

**D18E0020** m Línea general de alimentación 4x25 mm²
15 m × 32.88 (33.87 con costes indirectos) = 508.05
Línea general de alimentación (enlazando la caja general de protección con la centralización de contadores) formada por cable de cobre de 4x25 mm², con aislamiento RZ1-K (AS) 0,6/1kV CPR Cca-s1b,d1,a1 bajo tubo flexible corrugado D 50 mm, incluso apertura y sellado de rozas y ayudas de albañilería. Instalada, s/RBT-02.

| Código | Ud | Descripción | Rendimiento | Precio | Importe |
|---|---|---|---|---|---|
| M01B0070 | h | Oficial electricista | 0.2 | 14.75 | 2.95 |
| M01B0080 | h | Ayudante electricista (mano de obra) | 0.2 | 14.01 | 2.80 |
| E22CAD0110 | m | Tubo flexible corrug D 50 mm categ 3422, ICTA (material) | 1 | 4 | 4.00 |
| E22IB0170 | m | Cable RZ1-K (AS) 0,6/1kV CPR Cca-s1b,d1,a1 de 4x25 mm² (material) | 1 | 20.02 | 20.02 |
| A07B0010 | m | Apertura y sellado de rozas en fábricas de bloques de hormigón | 1 | 3.11 | 3.11 |
|  |  | Total |  |  | 32.88 |

**GRUPO_ELECTROGENO** UD Grupo electrógeno fijo sobre bancada de funcionamiento automático, trifásico de 230/400 V de tensión, de 10kVA de potencia (25/06/2018)
1 UD × 3868.63 (3984.69 con costes indirectos) = 3984.69
Grupo electrógeno fijo sobre bancada de funcionamiento automático, trifásico de 230/400 V de tensión, de 10kVA de potencia, compuesto por alternador sin escobillas de 50 Hz de frecuencia; motor diesel de 1500 r.p.m. según documentación técnica de proyecto

| Código | Ud | Descripción | Rendimiento | Precio | Importe |
|---|---|---|---|---|---|
| GRUPO1 | UD | Grupo electrógeno fijo sobre bancada de funcionamiento automático, trifásico de 230/400 V de tensión, de 10kVA de potencia, compuesto por alternador sin escobillas de 50 Hz de frecuencia; motor diesel de 1500 r.p.m. según documentación técnica de proyecto (material; 25/06/2018) | 1 | 3860 | 3860.00 |
| M01B0070 | h | Oficial electricista | 0.3 | 14.75 | 4.43 |
| M01B0080 | h | Ayudante electricista | 0.3 | 14.01 | 4.20 |
|  |  | Total |  |  | 3868.63 |

## CAP07 CARPINTERÍA (25/06/2018)
Importe: 712.94

**D25ABA0030** ud Pta. met. multiusos 1 H, c/vent. med. standard 1010x2000 mm, galv. Andreu Ensamblada AC
1 ud × 125.64 (129.41 con costes indirectos) = 129.41
Puerta metálica multiusos (trasteros, cuartos de instalaciones, lavaderos...), de una hoja abatible, mod. Ensamblada AC ventilada de Andreu o equivalente, de medidas standard 1010x2000 mm (ext. marco) y 38 mm de espesor, formada por hoja constituida por dos chapas de acero galvanizado de e=0,5 mm, ensambladas entre sí sin soldadura, relleno de poliuretano de alta densidad por inyección, calada para ventilación superior e inferior, tornillería métrica, 2 bisagras de acero galvanizado de e=2,5 mm de fabricación propia, con marco tipo CS4 de e=1,0 mm, con garras de acero para fijación a obra, cerradura embutida mod. Tesa 4010 con cierre a un punto, manivela y escudo con bocallave mod. Andreu de nylon negro por ambos lados, incluso ajuste y colocación

| Código | Ud | Descripción | Rendimiento | Precio | Importe |
|---|---|---|---|---|---|
| E04ABA0040 | ud | Pta. met. multiusos 1 H, c/vent. med. standard 1010x2000 mm, galv. Andreu Ensamblada AC (material) | 1 | 97 | 97.00 |
| M01A0010 | h | Oficial primera | 1 | 14.75 | 14.75 |
| M01A0030 | h | Peón | 1 | 13.89 | 13.89 |
|  |  | Total |  |  | 125.64 |

**D25H0010** m² Reja metálica de protección, forma celosía, de perfil laminado
3 m² × 188.84 (194.51 con costes indirectos) = 583.53
Reja metálica de protección en forma de celosía formada por marco en perfil laminado 20x20x1,5 y enrejillado en perfil 20x10x1,5 mm, incluso pequeño material, anclajes, mano de imprimación antioxidante, recibido y colocación.

| Código | Ud | Descripción | Rendimiento | Precio | Importe |
|---|---|---|---|---|---|
| M01B0010 | h | Oficial cerrajero (mano de obra) | 3.8 | 14.75 | 56.05 |
| M01B0020 | h | Ayudante cerrajero (mano de obra) | 3.8 | 14.01 | 53.24 |
| E09EEB0020 | m | Perfil chapa laminado en caliente 20x20x1,5 (material) | 4 | 1.61 | 6.44 |
| E09EEC0010 | m | Perfil chapa laminado en caliente 20x10x1,5 (material) | 22 | 1.16 | 25.52 |
| E35LAD0160 | l | Imprim fosfocromatante, Palverol Metal Primer (material) | 1.54 | 16.38 | 25.23 |
| E09F0020 | ud | p.p. pequeño material (electrodos, discos) (material) | 51 | 0.1 | 5.10 |
| A02A0010 | m³ | Mortero 1:3 de cemento | 0.015 | 119.32 | 1.79 |
| M01A0010 | h | Oficial primera | 0.54 | 14.75 | 7.97 |
| M01A0030 | h | Peón | 0.54 | 13.89 | 7.50 |
|  |  | Total |  |  | 188.84 |

## CAP08 GESTIÓN DE RESIDUOS (28/05/2018)
Importe: 56.18

**D37CB0010** t Coste entrega residuos de hormigón a instalación de valorización (29/10/2013)
2.31 t × 2.5 (2.58 con costes indirectos) = 5.96
Coste de entrega de residuos de hormigón limpios (tasa vertido), con código 170101 según la Lista Europea de Residuos (LER) publicada por Orden MAM/304/2002, a gestor de residuos autorizado por la Consejería de Medio Ambiente, para operaciones de valorización o eliminación, según RD 105/2008 y la Ley 22/2011.

| Código | Ud | Descripción | Rendimiento | Precio | Importe |
|---|---|---|---|---|---|
| E41CA0010 | t | Tasa gestor aut. valorización residuos hormigón, LER 170101 (material) | 1 | 2.5 | 2.50 |
|  |  | Total |  |  | 2.5 |

| Medición | Uds. | Parcial |
|---|---|---|
| Pavimento hormigón c/ Hermigua | 2.31 | 2.310 |
| Total |  | 2.31 |

**D37CA0010** t Coste vertido de grava y rocas trituradas a instalación de valorización (29/10/2013)
11.79 t × 2.5 (2.58 con costes indirectos) = 30.42
Entrega de grava y rocas trituradas distintos de los mencionados en el código 01 04 07 sin sustancias peligrosas (tasa vertido), con código 10408 según la Lista Europea de Residuos (LER) publicada por Orden MAM/304/2002, a gestor de residuos autorizado por la Consejería de Medio Ambiente, para operaciones de valorización o eliminación, según RD 105/2008 y la Ley 22/2011.

| Código | Ud | Descripción | Rendimiento | Precio | Importe |
|---|---|---|---|---|---|
| E41CA0050 | t | Tasa gestor autorizado tierras y piedras sin contaminar, LER 170504 (material) | 1 | 2.5 | 2.50 |
|  |  | Total |  |  | 2.5 |

| Medición | Uds. | Parcial |
|---|---|---|
| Excavación Pozo resalte GC-300 | 6.75 | 6.750 |
| Sub base calzada | 5.04 | 5.040 |
| Total |  | 11.79 |

**D37CC0020** t Coste entrega residuos de mezclas bituminosas a instalación de valorización (29/10/2013)
1.51 t × 12.73 (13.11 con costes indirectos) = 19.80
Coste de entrega de residuos de mezclas bituminosas sin contenido en alquitrán de hulla (tasa vertido), con código 170302 según la Lista Europea de Residuos (LER) publicada por Orden MAM/304/2002, a gestor de residuos autorizado por la Consejería de Medio Ambiente, para operaciones de valorización o eliminación, según RD 105/2008 y la Ley 22/2011.

| Código | Ud | Descripción | Rendimiento | Precio | Importe |
|---|---|---|---|---|---|
| E41CA0090 | t | Tasa gestor aut. valorización resid. mez. bitum. asfalto sin cont. en hulla, LER 170302 (material) | 1 | 12.73 | 12.73 |
|  |  | Total |  |  | 12.73 |

| Medición | Uds. | Parcial |
|---|---|---|
| Demolición calzada | 1.51 | 1.510 |
| Total |  | 1.51 |

## CAP09 CONTROL DE CALIDAD (28/05/2018)

**prueba_eda** ud Prueba servicio EBAR (31/05/2018)
0 ud × 100.25
Realización de pruebas para comprobar el funcionamiento de la Estación de Bombeo de aguas residuales y cuadro eléctrico respectivo s/ UNE-EN 809:1999

| Código | Ud | Descripción | Rendimiento | Precio | Importe |
|---|---|---|---|---|---|
| equipo_2 | ud | Equipo técnico laboratorio | 1 | 100.25 | 100.25 |
|  |  | Total |  |  | 100.25 |

| Medición | Uds. | Parcial |
|---|---|---|
|  | 1 | 1.000 |
|  | -1 | -1.000 |
| Total |  | 0 |

## CAP10 VARIOS (28/05/2018)
Importe: 2610

**alzada** Pa Reposición de servicios afectados y varios
1 Pa × 2000 (2060 con costes indirectos) = 2060.00
Partida alzada destinada a la reposición de servicios afectados no previsibles desde el proyecto incluyendo obras, instalaciones, etc
A JUSTIFICAR

**traslado** ud Traslado de maquinaria de asfalto (26/09/2019)
1 ud × 533.98 (550 con costes indirectos) = 550.00

## CAP11 SEGURIDAD Y SALUD (28/05/2018)
Importe: 844.17

**D32AA0040** ud Casco seguridad SH 6, Würth (23/11/2011)
5 ud × 17.97 (18.51 con costes indirectos) = 92.55
Casco seguridad SH 6, Würth o equivalente, con marcado CE.

| Código | Ud | Descripción | Rendimiento | Precio | Importe |
|---|---|---|---|---|---|
| E38AA0370 | ud | Casco seguridad SH 6, Würth (material) | 1 | 17.97 | 17.97 |
|  |  | Total |  |  | 17.97 |

**D32AA0020** ud Mascarilla FFP2 autofiltrante, Würth (23/11/2011)
2 ud × 8.09 (8.33 con costes indirectos) = 16.66
Mascarilla FFP2 autofiltrante, Würth o equivalente, protección contra partículas sólidas y líquidas de mediana toxicidad, con marcado CE.

| Código | Ud | Descripción | Rendimiento | Precio | Importe |
|---|---|---|---|---|---|
| E38AA0310 | ud | Mascarilla FFP2 autofiltrante, Würth (material) | 1 | 8.09 | 8.09 |
|  |  | Total |  |  | 8.09 |

**D32AB0010** ud Guantes amarillo, Würth (23/11/2011)
5 ud × 6.78 (6.98 con costes indirectos) = 34.90
Guantes protección amarillo, Würth o equivalente, con marcado CE.

| Código | Ud | Descripción | Rendimiento | Precio | Importe |
|---|---|---|---|---|---|
| E38AB0200 | ud | Guantes protección nitrilo amarillo, Würth, con marcado CE. (material) | 1 | 6.78 | 6.78 |
|  |  | Total |  |  | 6.78 |

**D32AC0010** ud Botas marrón S3, Würth (23/11/2011)
5 ud × 84.83 (87.37 con costes indirectos) = 436.85
Botas marrón S3 (par), Würth o equivalente, con puntera y plantilla metálica, con marcado CE.

| Código | Ud | Descripción | Rendimiento | Precio | Importe |
|---|---|---|---|---|---|
| E38AC0110 | ud | Botas S3 marrón, Würth (material) | 1 | 84.83 | 84.83 |
|  |  | Total |  |  | 84.83 |

**D32CC0010** ud Chaleco reflectante
5 ud × 5.99 (6.17 con costes indirectos) = 30.85
Chaleco reflectante CE s/normativa vigente.

| Código | Ud | Descripción | Rendimiento | Precio | Importe |
|---|---|---|---|---|---|
| E38CC0020 | ud | Chaleco reflectante (material) | 1 | 5.99 | 5.99 |
|  |  | Total |  |  | 5.99 |

**D32CA0010** ud Señal de cartel obras, PVC, sin soporte metálico
2 ud × 6.98 (7.19 con costes indirectos) = 14.38
Señal de cartel de obras, de PVC, sin soporte metálico, (amortización = 100 %), incluso colocación y desmontaje.

| Código | Ud | Descripción | Rendimiento | Precio | Importe |
|---|---|---|---|---|---|
| M01A0030 | h | Peón | 0.2 | 13.89 | 2.78 |
| E38CA0030 | ud | Señal cartel obras, PVC, 45x30 cm (material) | 1 | 4.2 | 4.20 |
|  |  | Total |  |  | 6.98 |

**D32CB0030** ud Cono de señalización reflectante
10 ud × 11.07 (11.4 con costes indirectos) = 114.00
Cono de señalización reflectante de 60 cm de altura, incluso colocación y posterior retirada.

| Código | Ud | Descripción | Rendimiento | Precio | Importe |
|---|---|---|---|---|---|
| M01A0030 | h | Peón | 0.05 | 13.89 | 0.69 |
| E38CB0060 | ud | Cono de señalización reflectante 50 cm (material) | 1 | 10.38 | 10.38 |
|  |  | Total |  |  | 11.07 |

**D32E0010** ud Botiquín metálico tipo maletín, con contenido sanitario
1 ud × 49.88 (51.38 con costes indirectos) = 51.38
Botiquín metálico tipo maletín, preparado para colgar en pared, con contenido sanitario completo según ordenanzas.

| Código | Ud | Descripción | Rendimiento | Precio | Importe |
|---|---|---|---|---|---|
| E38E0010 | ud | Botiquín metál. tipo maletín c/contenido (material) | 1 | 49.88 | 49.88 |
|  |  | Total |  |  | 49.88 |

**D32BB0040** ud Valla metálica modular, tipo Ayuntamiento, de 2,50x1,10 m
3 ud × 5.86 (6.04 con costes indirectos) = 18.12
Valla metálica modular, tipo Ayuntamiento, de 2,50 de largo y 1,10 m de altura, (amortización = 10 %), incluso colocación y posterior retirada.

| Código | Ud | Descripción | Rendimiento | Precio | Importe |
|---|---|---|---|---|---|
| M01A0030 | h | Peón | 0.1 | 13.89 | 1.39 |
| E38BB0010 | ud | Valla metálica amarilla de 2,50x1 m (material) | 0.1 | 44.7 | 4.47 |
|  |  | Total |  |  | 5.86 |

**senales_2** UD SEÑALES PARA LA SEÑALIZACIÓN DE LAS OBRAS, VER ANEXO 1 (26/09/2019)
1 UD × 33.48 (34.48 con costes indirectos) = 34.48
IMPORTE DE LA AMORTIZACIÓN DE SEÑALES PARA LA SEÑALIZACIÓN DE LAS OBRAS, VER ANEXO 1

## Precios auxiliares

**A06B0010** m³ Excavación en zanjas y pozos.
Precio: 11.05
Excavación en zanjas y pozos en cualquier clase de terreno con extracción de tierras al borde.

| Código | Ud | Descripción | Rendimiento | Precio | Importe |
|---|---|---|---|---|---|
| M01A0030 | h | Peón | 0.1 | 13.89 | 1.39 |
| QAA0020 | h | Retroexcavadora 72 kW | 0.3 | 32.21 | 9.66 |
|  |  | Total |  |  | 11.05 |

**A06D0020** m³ Carga mecánica, transporte tierras vertedero, camión, máx. 10 km
Precio: 4.58
Carga mecánica y transporte de tierras a vertedero, con camión de 18 Tn, con un recorrido máximo de 10 Km.

| Código | Ud | Descripción | Rendimiento | Precio | Importe |
|---|---|---|---|---|---|
| QAA0070 | h | Pala cargadora sobre neumáticos, 96 kW, peso en orden de trabajo 10968 kg (maquinaria) | 0.015 | 38.47 | 0.58 |
| QAB0030 | h | Camión basculante 15 t | 0.12 | 33.36 | 4.00 |
|  |  | Total |  |  | 4.58 |

**D02C0020** m³ Excav. manual en zanja terreno suelto.
Precio: 27.78
Excavación manual en zanja en terreno suelto, hasta una altura de 1,50 m, con extracción de tierras al borde. La medición se hará sobre perfil.

| Código | Ud | Descripción | Rendimiento | Precio | Importe |
|---|---|---|---|---|---|
| M01A0030 | h | Peón | 2 | 13.89 | 27.78 |
|  |  | Total |  |  | 27.78 |

**A06C0020** m³ Relleno de zanjas y compactado con productos procedentes de las mismas.
Precio: 5.59
Relleno de zanjas y compactado por capas de 30 cm de espesor al proctor modificado del 95 %, con productos procedentes de las mismas, incluso riego, aportación de finos y material de préstamos si fuera necesario

| Código | Ud | Descripción | Rendimiento | Precio | Importe |
|---|---|---|---|---|---|
| M01A0030 | h | Peón | 0.32 | 13.89 | 4.44 |
| E01E0010 | m³ | Agua | 0.2 | 1.84 | 0.37 |
| QAA0020 | h | Retroexcavadora 72 kW | 0.02 | 32.21 | 0.64 |
| QBD0020 | h | Compactador manual, tipo pequeño de rodillo vibrante de 0,60 t (maquinaria) | 0.05 | 2.84 | 0.14 |
|  |  | Total |  |  | 5.59 |

**A03A0030** m³ Hormigón en masa de fck= 15 N/mm²
Precio: 92.71
Hormigón en masa de fck= 15 N/mm², árido machaqueo 16 mm máx., confeccionado con hormigonera.

| Código | Ud | Descripción | Rendimiento | Precio | Importe |
|---|---|---|---|---|---|
| M01A0030 | h | Peón | 2 | 13.89 | 27.78 |
| E01BA0040 | t | Cemento portland, CEM II/B-P 32,5 R, granel (material) | 0.27 | 129.75 | 35.03 |
| E01CA0010 | t | Arena seca (material) | 0.62 | 17.8 | 11.04 |
| E01CB0070 | t | Arido machaqueo 4-16 mm (material) | 1.25 | 13 | 16.25 |
| E01E0010 | m³ | Agua | 0.2 | 1.84 | 0.37 |
| QAD0010 | h | Hormigonera portátil 250 l (maquinaria) | 0.5 | 4.48 | 2.24 |
|  |  | Total |  |  | 92.71 |

**A03A0010** m³ Hormigón en masa de fck= 10 N/mm²
Precio: 85.86
Hormigón en masa de fck= 10 N/mm², árido machaqueo 32 mm máx., confeccionado con hormigonera.

| Código | Ud | Descripción | Rendimiento | Precio | Importe |
|---|---|---|---|---|---|
| M01A0030 | h | Peón | 2 | 13.89 | 27.78 |
| E01BA0040 | t | Cemento portland, CEM II/B-P 32,5 R, granel | 0.225 | 129.75 | 29.19 |
| E01CA0010 | t | Arena seca | 0.6 | 17.8 | 10.68 |
| E01CB0090 | t | Arido machaqueo 16-32 mm (material) | 1.2 | 13 | 15.60 |
| E01E0010 | m³ | Agua | 0.2 | 1.84 | 0.37 |
| QAD0010 | h | Hormigonera portátil 250 l | 0.5 | 4.48 | 2.24 |
|  |  | Total |  |  | 85.86 |

**A05AG0020** m² Encofrado y desencof. en paredes de arquetas, cámaras y sótanos.
Precio: 17.57

| Código | Ud | Descripción | Rendimiento | Precio | Importe |
|---|---|---|---|---|---|
| M01A0010 | h | Oficial primera | 0.47 | 14.75 | 6.93 |
| M01A0030 | h | Peón | 0.47 | 13.89 | 6.53 |
| E01IB0010 | m³ | Madera pino gallego en tablas 25 mm (material) | 0.013 | 290 | 3.77 |
| E01IA0110 | m³ | Madera pino gallego (material) | 0.001 | 324.5 | 0.32 |
| E01MA0020 | kg | Clavos 2" (material) | 0.02 | 1.16 | 0.02 |
|  |  | Total |  |  | 17.57 |

**A06C0030** m³ Relleno localizado con material de excavación.
Precio: 7.43
Relleno localizado con material procedente de la excavación, compactado por capas de 30 cm, al proctor modificado del 95 %, incluso riego.

| Código | Ud | Descripción | Rendimiento | Precio | Importe |
|---|---|---|---|---|---|
| M01A0030 | h | Peón | 0.376 | 13.89 | 5.22 |
| QAA0020 | h | Retroexcavadora 72 kW | 0.05 | 32.21 | 1.61 |
| QBD0020 | h | Compactador manual, tipo pequeño de rodillo vibrante de 0,60 t | 0.08 | 2.84 | 0.23 |
| E01E0010 | m³ | Agua | 0.2 | 1.84 | 0.37 |
|  |  | Total |  |  | 7.43 |

**A04A0020** kg Acero corrugado B 500 S, elaborado y colocado.
Precio: 1.38
Acero corrugado B 500 S, elaborado y colocado, con parte proporcional de despuntes.

| Código | Ud | Descripción | Rendimiento | Precio | Importe |
|---|---|---|---|---|---|
| M01A0010 | h | Oficial primera | 0.02 | 14.75 | 0.30 |
| M01A0030 | h | Peón | 0.02 | 13.89 | 0.28 |
| E01AA0020 | kg | Acero corrugado B 500 S (precio medio) (material) | 1.05 | 0.74 | 0.78 |
| E09A0010 | kg | Alambre de atar de 1,2 mm (material) | 0.02 | 0.98 | 0.02 |
|  |  | Total |  |  | 1.38 |

**A02A0120** m³ Mortero industrial M 2,5 (28/04/2010)
Precio: 172.02
Mortero industrial seco M 2,5 (UNE-EN 998-2), confeccionado con hormigonera, s/RC-08.

| Código | Ud | Descripción | Rendimiento | Precio | Importe |
|---|---|---|---|---|---|
| M01A0030 | h | Peón | 2.4 | 13.89 | 33.34 |
| E01FG0090 | kg | Mortero seco M 2,5 p/albañilería (material; 28/04/2010) | 1700 | 0.08 | 136.00 |
| E01E0010 | m³ | Agua | 0.24 | 1.84 | 0.44 |
| QAD0010 | h | Hormigonera portátil 250 l | 0.5 | 4.48 | 2.24 |
|  |  | Total |  |  | 172.02 |

**A04A0010** kg Acero corrugado B 400 S, elaborado y colocado.
Precio: 1.37
Acero corrugado B 400 S, elaborado y colocado, con parte proporcional de despuntes.

| Código | Ud | Descripción | Rendimiento | Precio | Importe |
|---|---|---|---|---|---|
| M01A0010 | h | Oficial primera | 0.02 | 14.75 | 0.30 |
| M01A0030 | h | Peón | 0.02 | 13.89 | 0.28 |
| E01AA0010 | kg | Acero corrugado B 400 S (precio medio) (material) | 1.05 | 0.73 | 0.77 |
| E09A0010 | kg | Alambre de atar de 1,2 mm | 0.02 | 0.98 | 0.02 |
|  |  | Total |  |  | 1.37 |

**A05AE0010** m² Encofrado y desencofrado forjado unidireccional.
Precio: 20.61
Encofrado y desencofrado forjado unidirec. con p.p. fronteras.

| Código | Ud | Descripción | Rendimiento | Precio | Importe |
|---|---|---|---|---|---|
| M01A0010 | h | Oficial primera | 0.63 | 14.75 | 9.29 |
| M01A0030 | h | Peón | 0.63 | 13.89 | 8.75 |
| E31AB0050 | ud | Puntal metál 3 m (50 puestas) (material; 22/10/2013) | 4 | 0.28 | 1.12 |
| E01IB0010 | m³ | Madera pino gallego en tablas 25 mm | 0.005 | 290 | 1.45 |
|  |  | Total |  |  | 20.61 |

**A03A0080** m³ Hormigón en masa HM-25/P/16/I
Precio: 109.74
Hormigón en masa HM-25/P/16/I, confeccionado hormigonera.

| Código | Ud | Descripción | Rendimiento | Precio | Importe |
|---|---|---|---|---|---|
| M01A0030 | h | Peón | 2 | 13.89 | 27.78 |
| E01BA0070 | t | Cemento portland, CEM II/A-P 42,5 R, granel (material) | 0.333 | 150 | 49.95 |
| E01CA0010 | t | Arena seca | 1.261 | 17.8 | 22.45 |
| E01CB0070 | t | Arido machaqueo 4-16 mm | 0.532 | 13 | 6.92 |
| E01E0010 | m³ | Agua | 0.216 | 1.84 | 0.40 |
| QAD0010 | h | Hormigonera portátil 250 l | 0.5 | 4.48 | 2.24 |
|  |  | Total |  |  | 109.74 |

**A05AG0040** m² Encofrado y desencofrado dinteles (01/10/2013)
Precio: 16.8

| Código | Ud | Descripción | Rendimiento | Precio | Importe |
|---|---|---|---|---|---|
| M01A0010 | h | Oficial primera | 0.55 | 14.75 | 8.11 |
| M01A0030 | h | Peón | 0.55 | 13.89 | 7.64 |
| E31AB0050 | ud | Puntal metál 3 m (50 puestas) | 1 | 0.28 | 0.28 |
| E01IB0010 | m³ | Madera pino gallego en tablas 25 mm | 0.002 | 290 | 0.58 |
| E01MA0020 | kg | Clavos 2" | 0.02 | 1.16 | 0.02 |
| E01DB0120 | l | Desencofrante concentrado, D 120, Würth (material; 11/01/2012) | 0.02 | 8.27 | 0.17 |
|  |  | Total |  |  | 16.8 |

**A02A0040** m³ Mortero 1:6 de cemento
Precio: 97.85
Mortero 1:6 de cemento y arena, M 5, confeccionado con hormigonera, s/RC-08.

| Código | Ud | Descripción | Rendimiento | Precio | Importe |
|---|---|---|---|---|---|
| M01A0030 | h | Peón | 2.4 | 13.89 | 33.34 |
| E01BA0040 | t | Cemento portland, CEM II/B-P 32,5 R, granel | 0.25 | 129.75 | 32.44 |
| E01CA0020 | m³ | Arena seca | 1.1 | 26.7 | 29.37 |
| E01E0010 | m³ | Agua | 0.25 | 1.84 | 0.46 |
| QAD0010 | h | Hormigonera portátil 250 l | 0.5 | 4.48 | 2.24 |
|  |  | Total |  |  | 97.85 |

**A02A0030** m³ Mortero 1:5 de cemento
Precio: 104.34
Mortero 1:5 de cemento y arena, M-7,5, confeccionado con hormigonera, s/RC-08
.

| Código | Ud | Descripción | Rendimiento | Precio | Importe |
|---|---|---|---|---|---|
| M01A0030 | h | Peón | 2.4 | 13.89 | 33.34 |
| E01BA0040 | t | Cemento portland, CEM II/B-P 32,5 R, granel | 0.3 | 129.75 | 38.93 |
| E01CA0020 | m³ | Arena seca | 1.1 | 26.7 | 29.37 |
| E01E0010 | m³ | Agua | 0.25 | 1.84 | 0.46 |
| QAD0010 | h | Hormigonera portátil 250 l | 0.5 | 4.48 | 2.24 |
|  |  | Total |  |  | 104.34 |

**A02D0030** m³ Mortero bastardo 1:2:10, cemento, cal y arena fina
Precio: 132.1
Mortero bastardo 1:2:10 de cemento, cal y arena fina, M 1, confeccionado con hormigonera, s/RC-08.

| Código | Ud | Descripción | Rendimiento | Precio | Importe |
|---|---|---|---|---|---|
| M01A0030 | h | Peón | 2.4 | 13.89 | 33.34 |
| E01BA0040 | t | Cemento portland, CEM II/B-P 32,5 R, granel | 0.195 | 129.75 | 25.30 |
| E01CA0050 | m³ | Arena fina de picón. (material) | 0.75 | 21 | 15.75 |
| E01BB0010 | kg | Cal hidratada, con marcado CE s/UNE-EN 459-1. (material) | 207 | 0.26 | 53.82 |
| E01E0010 | m³ | Agua | 0.167 | 1.84 | 0.31 |
| QAD0010 | h | Hormigonera portátil 250 l | 0.8 | 4.48 | 3.58 |
|  |  | Total |  |  | 132.1 |

**A08A0010** m² Pulido y abrillantado granito artificial.
Precio: 11.7
Pulido y abrillantado pavimento granito artificial.

| Código | Ud | Descripción | Rendimiento | Precio | Importe |
|---|---|---|---|---|---|
| M01A0010 | h | Oficial primera | 0.39 | 14.75 | 5.75 |
| M01A0030 | h | Peón | 0.39 | 13.89 | 5.42 |
| QBG0010 | h | Máquina pulidora pavimentos (maquinaria) | 0.08 | 6.64 | 0.53 |
|  |  | Total |  |  | 11.7 |

**A09B0010** m² Riego de imprimación con emulsión ECR-1 (1,2 kg/m²)
Precio: 1.38
Riego de imprimación realizado, incluso aportación de arena(3 tn por tn de riego), extendido.

| Código | Ud | Descripción | Rendimiento | Precio | Importe |
|---|---|---|---|---|---|
| E01CB0010 | t | Arido machaqueo 0-4 mm (material) | 0.003 | 13 | 0.04 |
| E01KA0030 | kg | Emulsión bituminosa catiónica C60B3 ADH (ECR-1) a granel (material) | 1.2 | 0.77 | 0.92 |
| QAF0030 | h | Camión bituminador (maquinaria) | 0.003 | 41.94 | 0.13 |
| M01A0010 | h | Oficial primera | 0.01 | 14.75 | 0.15 |
| M01A0030 | h | Peón | 0.01 | 13.89 | 0.14 |
|  |  | Total |  |  | 1.38 |

**A09C0020** t Mezcla asfáltica en caliente, AC 22 base G (antiguo G-20)
Precio: 65.41
Mezcla asfáltica en caliente, AC 22 base G (antiguo G-20), extendida y compactada, incluso fabricación y transporte de planta a obra. Densidad media = 2,37 tm/m³

| Código | Ud | Descripción | Rendimiento | Precio | Importe |
|---|---|---|---|---|---|
| E01CB0010 | t | Arido machaqueo 0-4 mm | 0.35 | 13 | 4.55 |
| E01CB0030 | t | Arido machaqueo 4-8 mm (material) | 0.25 | 13 | 3.25 |
| E01CB0050 | t | Arido machaqueo 8-16 mm (material) | 0.2 | 10.73 | 2.15 |
| E01CB0090 | t | Arido machaqueo 16-32 mm | 0.15 | 13 | 1.95 |
| E01KA0010 | t | Betún asfáltico B 50/70/ B 160/220, a granel, s/UNE-EN 12591. (material) | 0.06 | 507.93 | 30.48 |
| QAF0060 | h | Planta de mezclas asfálticas en caliente (maquinaria) | 0.02 | 330.3 | 6.61 |
| QAF0050 | h | Extendedora asfálticas de ruedas, 55 kW, peso en orden de trabajo 6600 kg (maquinaria) | 0.02 | 64.04 | 1.28 |
| QAA0070 | h | Pala cargadora sobre neumáticos, 96 kW | 0.02 | 38.47 | 0.77 |
| QAF0040 | h | Compactador de neumáticos, 98 kW, peso en orden de trabajo lastre máximo 27000 kg (maquinaria) | 0.02 | 46.5 | 0.93 |
| QAF0070 | h | Apisonadora estática. (maquinaria) | 0.02 | 26.79 | 0.54 |
| QAB0020 | ud | Transporte tm mezcla asfált. planta-tajo (maquinaria; 31/05/2006) | 1 | 3.16 | 3.16 |
| M01A0030 | h | Peón | 0.34 | 13.89 | 4.72 |
| M01A0010 | h | Oficial primera | 0.34 | 14.75 | 5.02 |
|  |  | Total |  |  | 65.41 |

**A09B0020** m² Riego de adherencia con emulsión ECR-1 (0,6 kg/m²)
Precio: 0.88
Riego de adherencia realizado con emulsión ECR-1 (0,6 kg/m²), extendido.

| Código | Ud | Descripción | Rendimiento | Precio | Importe |
|---|---|---|---|---|---|
| E01KA0030 | kg | Emulsión bituminosa catiónica C60B3 ADH (ECR-1) a granel | 0.6 | 0.77 | 0.46 |
| QAF0030 | h | Camión bituminador | 0.003 | 41.94 | 0.13 |
| M01A0010 | h | Oficial primera | 0.01 | 14.75 | 0.15 |
| M01A0030 | h | Peón | 0.01 | 13.89 | 0.14 |
|  |  | Total |  |  | 0.88 |

**A09C0030** t Mezcla asfáltica en caliente, AC 16 surf D (antiguo D-12)
Precio: 70.45
Mezcla asfáltica en caliente, AC 16 surf D (antiguo D-12), extendida y compactada, incluso fabricación y transporte de planta a obra. Densidad media = 2,40 tm/m³

| Código | Ud | Descripción | Rendimiento | Precio | Importe |
|---|---|---|---|---|---|
| E01CB0010 | t | Arido machaqueo 0-4 mm | 0.6 | 13 | 7.80 |
| E01CB0030 | t | Arido machaqueo 4-8 mm | 0.25 | 13 | 3.25 |
| E01CB0050 | t | Arido machaqueo 8-16 mm | 0.1 | 10.73 | 1.07 |
| E01BA0040 | t | Cemento portland, CEM II/B-P 32,5 R, granel | 0.04 | 129.75 | 5.19 |
| E01KA0010 | t | Betún asfáltico B 50/70/ B 160/220 | 0.07 | 507.93 | 35.56 |
| QAF0060 | h | Planta de mezclas asfálticas en caliente | 0.02 | 330.3 | 6.61 |
| QAF0050 | h | Extendedora asfálticas de ruedas, 55 kW | 0.02 | 64.04 | 1.28 |
| QAA0070 | h | Pala cargadora sobre neumáticos, 96 kW | 0.02 | 38.47 | 0.77 |
| QAF0040 | h | Compactador de neumáticos, 98 kW | 0.02 | 46.5 | 0.93 |
| QAF0070 | h | Apisonadora estática. | 0.02 | 26.79 | 0.54 |
| QAB0020 | ud | Transporte tm mezcla asfált. planta-tajo | 1 | 3.16 | 3.16 |
| M01A0030 | h | Peón | 0.15 | 13.89 | 2.08 |
| M01A0010 | h | Oficial primera | 0.15 | 14.75 | 2.21 |
|  |  | Total |  |  | 70.45 |

**A07B0010** m Apertura y sellado de rozas en fábricas de bloques de hormigón
Precio: 3.11
Apertura de rozas en fábricas de bloques de hormigón, con rozadora eléctrica, incluso limpieza y acopio de escombros a pié de carga, sellado con mortero 1:5 de cemento y arena y p.p. de pequeño material.

| Código | Ud | Descripción | Rendimiento | Precio | Importe |
|---|---|---|---|---|---|
| M01A0030 | h | Peón | 0.17 | 13.89 | 2.36 |
| QBH0010 | h | Rozadora eléctrica 220 V (maquinaria) | 0.06 | 3.75 | 0.23 |
| A02A0030 | m³ | Mortero 1:5 de cemento | 0.005 | 104.34 | 0.52 |
|  |  | Total |  |  | 3.11 |

**A02A0010** m³ Mortero 1:3 de cemento
Precio: 119.32
Mortero 1:3 de cemento y arena, M 15, confeccionado con hormigonera, s/RC-08.

| Código | Ud | Descripción | Rendimiento | Precio | Importe |
|---|---|---|---|---|---|
| M01A0030 | h | Peón | 2.4 | 13.89 | 33.34 |
| E01BA0040 | t | Cemento portland, CEM II/B-P 32,5 R, granel | 0.44 | 129.75 | 57.09 |
| E01CA0020 | m³ | Arena seca | 0.98 | 26.7 | 26.17 |
| E01E0010 | m³ | Agua | 0.26 | 1.84 | 0.48 |
| QAD0010 | h | Hormigonera portátil 250 l | 0.5 | 4.48 | 2.24 |
|  |  | Total |  |  | 119.32 |

## Recursos

**QAA0020** h Retroexcavadora 72 kW
Retroexcavadora sobre ruedas, 72 kW, peso en orden de trabajo 8140 kg

**Q04000035** H.. Maquina de fresado asfalto frio
H.. Maquina de fresado asfalto frio.

**Q03D00015** H.. Dumper, mecanismo hidráulico descarga de 1.5Tm de carga
H.. Dumper, mecanismo hidráulico descarga de 1.5Tm de carga útil.

**E28EC0010** m Tubería saneam. PEAD SN8 D 160 mm, Condusan (T.P.P.)
Tubería saneamiento PEAD SN8 D 160 mm, PNE-prEN 13476-1, Condusan (T.P.P.)

**E28EC0020** m Tubería saneam. PEAD SN8 D 200 mm, Condusan (T.P.P.)
Tubería saneamiento PEAD SN8 D 200 mm, PNE-prEN 13476-1, Condusan (T.P.P.)

**E24BAB0100** m Tubería PE-100, A.D. PN 16 D=63mm Tuplen
Tubería polietileno A.D. PE-100, 16 atm, DN(exterior) 63 mm, e=5,8 mm, UNE EN 12201-2, Tuplen

**E28EB0290** m Tub. PVC-U saneam. D 250 mm j. elást. SN-4, Terrain
Tubería PVC-U saneamiento D 250 mm junta elástica e=6,2 mm, UNE EN 1401-1, serie SN-4, Terrain

**E28BA0110** ud Tapa redonda y marco cuadrado Ø 350 mm, fundición dúctil, B-125, TC 500, EJ-NORINCO
Tapa redonda y marco cuadrado de fundición dúctil, clase B-125, cumpliendo norma EN-124, con medidas exteriores de marco 500x500x30 mm y hueco libre de Ø 350 mm, certificado AENOR, peso del conjunto tapa y marco de 19 Kg, con marcado fundido en relieve antideslizante, s/ norma EN-124, ref TC 250, de EJ-NORINCO

**E28BA0070** ud Tapa cuadrada 500x500 mm, fundición dúctil B-125, QUATTRO 600, EJ-NORINCO
Tapa cuadrada y marco monobloque con garganta hidráulica anti-olores de fundición dúctil, 4 patines de goma clipados sobre la tapa impidiendo el contacto metal/metal entre tapa y marco y anti-ruido, clase B-125, con medidas exteriores de marco 600x600x40 mm y hueco libre de 500x500 mm, certificado AENOR, peso del conjunto tapa y marco de 19 Kg, con marcado fundido en relieve antideslizante, s/ norma EN-124, ref QUATTRO 600, de EJ-NORINCO

**QAC0010** h Camión grúa 20 t
Camión grúa de 20 t, pluma de 23 m

**E28BC0110** ud Tapa redonda articulada y marco octogonal p/ calzada, ø 600 mm, fund dúctil, D-400, TWINO SR, EJ-NORINCO
Tapa redonda articulada y marco octogonal de fundición dúctil para calzada, soporte elástico de polietileno clipado sobre el marco anti-ruido y anti-desplazamiento, bloqueo de seguridad a 90º y extraíble en posición vertical, autocentrada en su marco por 5 guías, con medidas exteriores de marco ø 850x100 mm y hueco libre de ø 600 mm, clase D-400, certificado AENOR, peso del conjunto tapa y marco de 52 Kg, con marcado fundido en relieve antideslizante, s/ norma EN-124, ref TWINO SR, de EJ-NORINCO

**E28AC0010** ud Base de pozo 1000x700 (Dxh) mm
Base de pozo prefabricada de 1000x700 (Dxh) mm de hormigón armado c/2 acometidas, con marcado CE s/UNE-EN 1917 y UNE 127917.

**E28AC0020** ud Cono de pozo 1000/625x1000 (Dxh) e=120 mm i/pates
Cono de pozo prefabricado de 1000/625x1000 (Dxh) mm, e=120 mm, de hormigón armado c/pates, con marcado CE s/UNE-EN 1917 y UNE 127917.

**E28AC0030** ud Anillo de pozo 1000/1200 (Dxh) e=120 mm i/pates
Anillo de pozo prefabricado de 1000/1200 (Dxh) mm, e=120 mm, de hormigón armado c/pates, con marcado CE s/UNE-EN 1917 y UNE 127917.

**E01HFB0020** m³ Horm prep HNE-15/B/20 árido reciclado, mas de 6 m3 30 km planta
Hormigón preparado HNE-15/B/20 cón árido reciclado con marcado CE en una prop. entre el 60 y 100%, (mas de 6 m3), transporte a 30 km de la planta.

**E01HCA0010** m³ Horm prep HM-20/B/20/I
Hormigón preparado HM-20/B/20/I

**E01HCB0030** m³ Horm prep HA-25/B/20/I
Hormigón preparado HA-25/B/20/I

**E13DA0140** ud Separ fibrocemento r 20-25-30 mm uso universal
Separador de fibrocemento r 20-25-30 mm de uso universal

**E10AB0020** ud Bloque de hormigón de áridos de picón 20x25x50 cm, CE cat. I / II
Bloque de hormigón de áridos de picón 20x25x50 cm, con marcado CE, categoría I / II s/UNE-EN 771-3, p=1300-2000 kg/m³, conductividad térmica 0,7 W/mk, Cp=800 J/kg.K, µ=10.

**E31CD0030** ud Andamio para interiores verticales
Andamio (de borriquetas) para interior para superficies verticales.

**E13AA0040** m Semivigu horm arm L=3,50-4,00 m h=20 cm
Semivigueta hormig. armado L=3,50-4,00 m h=20 cm, con marcado CE s/UNE-EN 15037-1

**E01AB0020** m² Malla electros. cuadrícula 15x30 cm, ø 5-5 mm
Malla electrosoldada ME 15x30 ø 5-5 B 500 T 6x2,20, UNE 36092

**E13DA0030** ud Separ. plást. arm. horiz. D=0-30 r 30 mm
Separador plástico armadura horizontal, D=0-30 tipo mesa, recub. 30 mm.

**E11CB0050** ud Teja cerámica plana 11 TL, roja, 46,6x26 cm, La Escandella
Teja cerámica plana 11 TL (11 ud/m²), roja, 46,6x26 cm, UNE-EN 1304, La Escandella

**E11CD0160** ud Cumbrera p/teja cerámica plana 11 TL, La Escandella
Cumbrera (Q01) para teja cerámica plana 11 TL (3 ud/m), UNE-EN 1304, La Escandella.

**E11CD0170** ud Remate lateral p/teja cerámica plana 11 TL, La Escandella
Remate lateral (Q14-Q15) para teja cerámica plana 11 TL (3 ud/m), UNE-EN 1304, La Escandella.

**E37KB0030** m² Malla fibra vidrio impregnada PVC, 10x10 mm (precio medio)
Malla de fibra de vidrio impregnada de PVC, luz malla 10x10 mm, p/refuerzos de morteros en general (precio medio)

**E31CD0020** ud Andamio para interiores horizontales
Andamio (de borriquetas) para interior para superficies horizontales.

**E35GC0010** l Impermeabilizante elástico horizontal, IMPERFLEX TRANSITABLE
Impermeabilizante elástico horizontal para problemas de estanqueidad en exteriores, colores: blanco, rojo, gris o verde, IMPERFLEX TRANSITABLE de Cin

**E35AB0160** l Pintura plástica monocapa, vinílica colores p/int./ext. Unikap
Pintura plástica monocapa a base de resina vinílica colores para interior y exterior, resistente y estable a la luz, rendimiento 9-11 m²/l, Unikap, de Palcanarias

**E01FA0140** kg Adhesivo cementoso C 2TE S1, gris, p/rev y pav int/ext, PEGOLAND FLEX
Adhesivo cementoso C 2TE S1 (UNE-EN 12004), para la colocación de aplacados y pavimentos, int/ext, especial para fachadas (4 kg/m²), gris, adherencia mejorada, desliz. reducido, tiempo abierto ampliado y deformable, con marcado CE, PEGOLAND FLEX, Grupopuma.

**E01FB0090** kg Mortero de rejuntado cementoso mejorado, CG 2, color, juntas 2-15 mm, MORCEMCOLOR JUNTA UNIVERSAL
Mortero de rejuntado cementoso CG 2 (UNE-EN 13888), coloreado p/relleno de juntas de 2 a 15 mm, en interior y exterior, MORCEMCOLOR JUNTA UNIVERSAL, Grupopuma.

**E22CAE0090** m Tubo PVC rígido D 63 mm G.P. 7 Canaldur
Tubo PVC rígido D 63 mm, p/inst. eléctricas, G.P. 7, Canaldur

**E22CAD0110** m Tubo flexible corrug D 50 mm categ 3422, ICTA
Tubo flexible corrugado D 50 mm, categoría 3422, ICTA de Gewiss

**E04ABA0040** ud Pta. met. multiusos 1 H, c/vent. med. standard 1010x2000 mm, galv. Andreu Ensamblada AC
Puerta metálica multiusos 1 H abatible, con ventilación, med. standard (ext. marco) 1010x2000 mm, hueco paso 900x1945 mm, galvanizada, Andreu mod. Ensamblada AC

**E35LAD0160** l Imprim fosfocromatante, Palverol Metal Primer
Imprimación fosfocromatante, para superficies férricas y no férricas, gris, acabado semi-mate, rendimiento 14-16 m²/l, Palverol Metal Primer, de Palcanarias

**E09F0020** ud p.p. pequeño material (electrodos, discos)
p.p. pequeño material (electrodos, discos ..)

**E41CA0010** t Tasa gestor aut. valorización residuos hormigón, LER 170101
Tasa de gestor autorizado valoración en residuos de hormigón, sin sustancias peligrosas, LER 170101.

**E41CA0050** t Tasa gestor autorizado tierras y piedras sin contaminar, LER 170504
Tasa de gestor autorizado en tierras y piedras sin materia orgánica o vegetal y sin sustancias peligrosas ni suelo contaminado, LER 170504.

**E41CA0090** t Tasa gestor aut. valorización resid. mez. bitum. asfalto sin cont. en hulla, LER 170302
Tasa de gestor autorizado valorización en residuos de mezclas bituminosas, asfaltos sin contenido en alquitrán de hulla, LER 170302.

**E38AA0370** ud Casco seguridad SH 6, Würth
Casco seguridad SH 6, con marcado CE, Würth

**E38AA0310** ud Mascarilla FFP2 autofiltrante, Würth
Mascarilla FFP2 autofiltrante, protección contra partículas sólidas y líquidas de mediana toxicidad, con marcado CE, Würth

**E38AC0110** ud Botas S3 marrón, Würth
Botas S3 marrón S3 (par), con puntera y plantilla metálica, con marcado CE, Würth

**E38CA0030** ud Señal cartel obras, PVC, 45x30 cm
Señal de cartel de obras, PVC, 45x30 cm

**E38E0010** ud Botiquín metál. tipo maletín c/contenido
Botiquín metálico tipo maletín preparado para colgar en pared, con contenido.

**E01AA0010** kg Acero corrugado B 400 S (precio medio)
Acero corrugado B 400 S, UNE 36068 (precio medio)

**E01AA0020** kg Acero corrugado B 500 S (precio medio)
Acero corrugado B 500 S, UNE 36068 (precio medio)

**E01BA0040** t Cemento portland, CEM II/B-P 32,5 R, granel
Cemento portland, CEM II/B-P 32,5 R, UNE-EN 197-1, tipo II/B, con puzolana natural (P), clase de resistencia 32,5 N/mm² y alta resistencia inicial, a granel, con marcado CE.

**E01BA0070** t Cemento portland, CEM II/A-P 42,5 R, granel
Cemento portland, CEM II/A-P 42,5 R, UNE-EN 197-1, tipo II/A, con puzolana natural (P), clase de resistencia 42,5 N/mm² y alta resistencia inicial, a granel, con marcado CE.

**E01DB0120** l Desencofrante concentrado, D 120, Würth
Desencofrante concentrado a base de aceites sintéticos y emulsionantes especiales para diluir con agua, consumo 80-120 m²/l, D 120, Würth

**E01FG0090** kg Mortero seco M 2,5 p/albañilería
Mortero industrial seco M 2,5 (UNE-EN 998-2) p/albañilería, conductividad térmica 0,52-0,65 W/mK, reacción al fuego Clase A1, con marcado CE

**E01KA0030** kg Emulsión bituminosa catiónica C60B3 ADH (ECR-1) a granel
Emulsión bituminosa catiónica C60B3 ADH (antigua ECR-1), a granel, para riegos de adherencia s/UNE-EN 13808.

**E31AB0050** ud Puntal metál 3 m (50 puestas)
Puntal metálico 3 m (50 puestas).
